# Strausberger Platz 1, 10243 Berlin Bestandsmaßnahme - Fassadenmodernisierung
Angebotsaufforderung (GAEB DA XML 3.3, DA83)
Projekt: STRA1-EB
Währung: EUR
Vergabeart: Freihändige Vergabe
Abgabeort: Covivio Immobilien GmbH Lietzenburger Str. 90 10719 Berlin F
Ausführungsbeginn: 17.08.2026
Ausführungsende: 02.07.2027
Sicherheit Vertragserfüllung %: 0,00
Sicherheit Gewährleistung %: 0,00
Auftraggeber: Covivio Berlin I S.á.r.l., c/o Covivio Immobilien GmbH, Knesebeckstraße 3, 10623 Berlin, Deutschland, Ansprechpartner Herr Klanert, Telefon +49 30 221821 809, E-Mail Denny.Klanert@covivio.immo
Ausführungsort: STRA1-EB - Bestandsmaßnahme - Fassadenmo, Strausberger Platz 1, 10243 Berlin
Erstellt mit: 5 260703, NOVA AVA, 07.07.2026

## Allgemeine Baubeschreibung
Allgemeine Baubeschreibung
Historischer Ablauf des Gebäudes "Haus Berlin"
Lage:
Die Karl-Marx-Allee ist der ehemalige Prachtboulevard von Ost-Berlin. Er liegt im Ortsteil Friedrichshain (de.wikivoyage.org/wiki/Berlin/Friedrichshain). An keinem anderen Ort in Deutschland lässt sich so authentisch die Architektur der DDR in ihren unterschiedlichen historischen Phasen erleben. An der Kreuzung der Karl-Marx-Allee mit der Lichtenberger Straße am Übergang von Friedrichshain zu Mitte (de.wikivoyage.org/wiki/Berlin/Mitte) befindet sich der Strausberger Platz.
Allgemeiner geschichtlicher Hintergrund:
Die heutige Karl-Marx-Allee war schon zu den Anfangszeiten Berlins im Mittelalter eine wichtige Fernhandelsroute nach Osten. Sie hieß, da sie nach Frankfurt (Oder) (de.wikivoyage.org/wiki/Frankfurt_(Oder)) führte, vom Alexanderplatz bis zum ursprünglichen Stadttor (dem Frankfurter Tor) Große Frankfurter Straße, östlich davon heißt sie bis heute Frankfurter Allee. Im Zweiten Weltkrieg wurde diese Straße, wie auch das Gebiet um den Strausberger Platz durch Bombenangriffe und durch den Einzug der Roten Armee fast vollständig zerstört.
Nach der Gründung der DDR 1949 wurden Große Frankfurter Straße und Frankfurter Allee, um den "Befreier Berlins", Joseph Stalin, zu seinem 70. Geburtstag zu ehren, in Stalinallee umbenannt. An der Allee wurden zunächst 1949-51 zwei Laubenganghäuser im Bauhausstil errichtet. Anfang der 1950er-Jahre beschloss die Staatsführung, die Straße zur "ersten sozialistischen Straße Deutschlands" umzubauen. Nach dem Vorbild sowjetischer Monumentalarchitektur entstand ein 90 Meter breiter Prachtboulevard, dessen "Arbeiterpaläste" von einem kommenden "Goldenen Zeitalter" des Sozialismus künden sollten und der einer der letzten großen in Europa errichteten Boulevards ist.
Der eigentliche Boulevard entstand in zwei Etappen: Der erste Bauabschnitt wurde von 1951-58 errichtet, im Stil eines dekorativen regionalen Historismus in nationaler Tradition, auch Sozialistischer Klassizismus, scherzhaft "Zuckerbäckerstil" oder "Stalinbarock" genannt. Die neue Bebauung rund um den Strausberger Platz erfolgte von 1952 bis 1955 im selben Stil. Die Bauarbeiter auf der Großbaustelle Stalinallee gehörten am 17. Juni 1953 zu den Vorreitern des Volksaufstandes in der DDR, der von sowjetischen Truppen brutal niedergeschlagen wurde. Im Rosengarten der Karl-Marx-Allee (zwischen Block E und Block D) wird mit einem Denkmal an den Beginn des Aufstands des 17. Juni an diesem Ort erinnert.
Der zweite Bauabschnitt wurde von 1959-64 im Stil einer nachgeholten Moderne erbaut, auch als "Ostmoderne" bezeichnet. Nach der Entstalinisierung in der Sowjetunion und DDR wurde 1961 der Teil der Stalinallee bis zum Frankfurter Tor in Karl-Marx-Allee umbenannt, der weiter stadtauswärts gelegene Teil in Frankfurter Allee zurückbenannt. Der ovale Strausberger Platz wurde 1967 gestaltet. Im Westen wird der Platz von zwei Hochhäusern begrenzt, auf der Nordseite dem Haus Berlin und auf der Südseite dem Haus des Kindes. Im Haus des Kindes befand sich ein Puppentheater, ein Kinderkaufhaus und im obersten Geschoss ein Kindercafé.
Auf der Karl-Marx-Allee hielt die DDR bis zu ihrem Untergang auch ihre Paraden zu Feiertagen wie dem Ersten Mai und dem Tag der Republik ab. Entlang der Allee sind Informationstafeln zur Geschichte der Straße aufgestellt.
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Strausberger Platz mit "Schwebenden Ring" und Haus Berlin
Text und Foto zuvor aus wiki Voyage
Platz und Gebäude
Die Häuser am Strausberger Platz sind wie in der übrigen Karl-Marx-Allee aufwendig gestaltet und besitzen überwiegend acht Etagen. Das Parterre (de.wikipedia.org/wiki/Parterre_(Architektur)) der Häuser ist als Ladenzone gebaut. Die vier Straßenausgänge des Platzes sind torartig (de.wikipedia.org/wiki/Tor_(Architektur)) ausgeführt. Nach Norden und Süden an der Lichtenberger Straße wird dies dadurch erreicht, dass die betonten Eckhäuser nahezu bis an die Straße heranreichen und der Fußweg mittels offener Arkadengänge durch sie hindurchführt. Die Torgebäude am östlichen und westlichen Ausgang stechen neben ihrer besonderen Gestaltung durch ihre Höhe hervor. Den östlichen Abschluss des Platzes bilden zwei zehngeschossige Gebäude, und am Westausgang stehen zwei 14-geschossige Hochhäuser. Diese waren als Haus des Kindes und Haus Berlin gebaut und wurden im Unterschied zu der sonstigen Bebauung der Stalinallee in den 1950er Jahren als Montagebauten (de.wikipedia.org/wiki/Plattenbau) aus Stahlbetonfertigteilen erbaut.
Im Haus des Kindes waren neben Wohnungen ein Puppentheater, ein Kindergarten, ein Kinderkaufhaus und im obersten Geschoss ein Kindercafé untergebracht, das den Hinweis "Erwachsene nur in Begleitung von Kindern" trug. Bemerkenswert waren die Treppengeländer mit Märchenmotiven, ausgeführt von der Kunstschmiede Berlin (de.wikipedia.org/wiki/Kunstschmiede_Berlin). Die Miniaturtiere, die die Kinder begeisterten, sind seit dem Umbau des Hauses in den 1990er Jahren nicht mehr auffindbar.
Das Haus Berlin enthielt in den unteren und den oberen Etagen Restaurants, Cafés und eine Bar. Die beiden Torgebäude tragen auf ihrer Westseite jeweils eine große Inschrift, das Haus des Kindes ein Zitat aus Goethes (de.wikipedia.org/wiki/Johann_Wolfgang_von_Goethe) Faust II (de.wikipedia.org/wiki/Faust._Der_Trag%25C3%25B6die_zweiter_Teil): "Solch ein Gewimmel möchte ich sehn, auf freiem Grund mit freiem Volke stehn", das Haus Berlin aus einem Poem von Bertolt Brecht (de.wikipedia.org/wiki/Bertolt_Brecht): "Als wir aber dann beschlossen endlich unsrer Kraft zu trauen und ein schöneres Leben aufzubauen haben Kampf und Müh uns nicht verdrossen". Am Haus Berlin wurde 1998 eine Tafel zur Erinnerung an die Verteidigung der Barrikade in der Großen Frankfurter Straße während der Märzrevolution (de.wikipedia.org/wiki/Deutsche_Revolution_1848/1849) 1848 angebracht.
Mehrfache Sanierung und Instandsetzung der Fassaden:
Ursprünglich war das Gebäude zum größten Teil keramisch bekleidet, lediglich im Erdgeschossbereich einschl. der Arcade und auf Ost- und Westseite bis zum 2.OG befanden sich auch Natursteinverkleidungen.
Bereits wenige Jahre nach der Errichtung im Jahr 1954/55 waren erste Schäden in Form von Bruch, Ausplatzungen und Rissen festzustellen. Diese Entwicklung verstetigte sich über die Jahre in der gesamten Frankfurter Alle. Diese Schadensentwicklung führte dazu, dass in den 1970er Jahren der größte Teil der Keramik auf der Ost-, Süd,- und Westseite entfernt und durch einen Putz mit profilierten Einfassungen, Glattputzfeldern, Nutausbildungen und Bossenputz ersetzt wurde. Mit der strukturierten Putzfassade wurde der Versuch unternommen, die ehemals vorhandene Keramikfassade dazustellen.
In den Jahren 1992 und 1993 fand abermals eine Sanierung der Fassaden statt, primär wurden auf der Nordseite keramische Bauteile in Einzelfällen ersetzt. Das alte Heizhaus als Anbau auf der Nordseite wurde abgerissen und die Wände mit einem Neuputz versehen. Alle verbliebenen Altputzflächen aus den 70ern wurden überarbeitet, teils mit Armierungsmörtel und Armierungsbahnen überzogen und die gesamte Fassade mit einem Dispersionsanstrich versehen. In diesem Zuge wurden auch teilweise Doppelkastenfenster gegen neuzeitliche Isolierglasholzfenster aus den 90er Jahren ersetzt.
Zusammenfassung der ersten Untersuchungsergebnisse
Die Ursachen für den derzeitigen baulichen Zustand wurden im Vorfeld detailliert geschildert. Dennoch soll hier nachfolgend noch einmal kurz auf alle Themen eingegangen werden.
Das ursprünglich vollständig mit Keramik verkleidete Gebäude Baujahr 1952 wurde aufgrund umfassender Schäden in den 70er Jahren überwiegend durch einen Putz ersetzt, lediglich auf der Nordseite ist eine Teilfläche mit Keramik verblieben. In diesem Zusammenhang wurden auch umfassend Doppelkastenfenster durch neuere Verbundfenster der 70er Jahre ersetzt.
Im Jahr 1993 wurde das Gebäude abermals saniert, das ehemalige Heizhaus auf der Rückseite abgerissen und diese Fläche ebenfalls geputzt. Nahezu der gesamte Putz aus den 70er Jahren wurde mit Armierungsgewebe und einem Armierungsmörtel versehen. Die Fenster und Geländer wurden gestrichen. Im EG auf der Nordseite und umlaufend im 1.OG wurden weiße Kunststofffenster eingesetzt, Im EG auf der Westseite wurde eine weinrote Aluminiumkonstruktion eingebaut und im 12.-13. Geschoss neue Holzfenster mit Aluminium und Kunststoffwetterschale. In den letzten Jahren wurde der Naturstein im Bereich des EG und 1.OG vollumfänglich instandgesetzt.
Heute präsentiert sich das Gebäude mit umfassenden Putzrissen, in die Jahre gekommenen Fenstern und korrodierten Fenstergeländern. Vereinzelt kam es in den letzten Jahren zu einem Absturz von Putzflächen, lose Putzflächen wurden dann durch Fassadenkletterer entfernt und die Fassade provisorisch gesichert.
Durch den Status eines Baudenkmals und den Antrag auf Aufnahme die Liste des UNESCO-Weltkulturerbes in Deutschland, sind die Anforderungen an eine historische Widerherstellung sehr hoch.
Putz
Die Putzflächen weisen umfassende Rissbildungen auf, folgende Gründe spielen dabei eine Rolle:
- Thermische Einflüsse
- Hygrische Einflüsse
- Erschütterungen aus U-Bahn und Straßenverkehr
- Inhomogenität der Untergründe (Stahlbetonskelettbau mit Mauerwerksausfachung) und Holz
- Thermische Spannungen infolge der Inhomogenität
- Einbauteile wie Fenster, Geländer und Fensterbleche ohne Raumfugen, alles starr angearbeitet
- Stark profilierte Fassade, Vor- und Rücksprünge sowie viele Fassadenöffnungen
- Keine Putzarmierung in den 70ern
- Keine Dehnungsfugen, keine Feldbegrenzungsfugen
- verwendeter Putz Mörtelgruppe IIb Kalkzementmörtel hart und spröde
- Hohlliegende Putzflächen in einem hohen Maß
- 1993 Risse nicht gemäß WTA Richtlinie überarbeitet
- 1993 aufgebrachte Armierung auf unzureichend grundierten Putz
- 1993 in kalkreicheren und bindemittelärmeren Putzflächen verliert der Putz durch das aufgebrachte Gewebe, welches als CO² Sperre wirkt, seine Festigkeit und beginnt zu versanden
- 1993 trotz fehlender Raumfugen bei Putzflächen, Ein- oder Anbauteilen  wurden diese nicht nachgeholt
Aufgrund der vorgenannten Punkte ist es aus bautechnischer Sicht unvermeidlich, den vorhandenen Putz zu entfernen und ein entkoppeltes Putzsystem zu verwenden. Mit einem Wärmedämmverbundsystem können hohe Feuchtigkeit und hohe Temperaturschwankungen, die auf den Untergrund wirken, stark reduziert werden. Das Dämmsystem ist weicher als herkömmlicher Putz und puffert so Spannungen aus dem Bauwerk innerhalb der Dämmebene deutlich ab. Das Wärmedämmverbundsystem bringt eine spürbare Verbesserung der energetischen Bilanz. Um die Gebäudeproportionen nicht zu verändern, darf das neue Dämmsystem max. 70 mm gegenüber einem 55-60 mm dicken Bestandsputzsystem werden. Größere Schiefstellungen und Fluchtabweichungen werden daher nicht ausgeglichen, sondern beibehalten.
Abschließend wird das Wärmedämmverbundsystem armiert und anschließend geputzt. Ein Restrisiko besteht in der Verwendung eines 1 mm Filzputzes und dem relativ dunklen Fassadenfarbton mit erhöhter Oberflächentemperatur, wo jeder Haarriss zu sehen ist. Auch für die Zukunft, bei vollständig richtiger Verarbeitung und Berücksichtigung aller Vorschriften, lassen sich Haarrisse nicht gänzlich vermeiden. Jedoch wird es zu keinem Ablösen von Putzschollen mehr kommen. Auf die Erschütterungseinflüsse haben wir keinen Einfluss, können nur mit einem weichen System entgegenwirken.
Die Vorgehensweise statt eines 55 mm Kalkzementputzes nun eine 60 mm mineralische Dämmplatte einzusetzen ist mit der Denkmalbehörde abzustimmen, hierfür wurde ein Modell im Maßstab 1:1 aus Bestandsputz und neuem mineralischen Wärmedämmverbundsystem zu Anschauungszwecken hergestellt .
Geländer
Nahezu alle Geländer weisen einen altersgerechten Zustand mit leichter Korrosion auf. Echte Zerstörungen durch Korrosionsfraß ist nicht zu verzeichnen. Bauzeitbedingt aus dem Jahr 1953 sind die Geländer nicht verzinkt aber aus einem guten Stahl gefertigt. Die Geländer einschl. der Halterungen sind vollständig auszubauen, nachdem diese zuvor durchnummeriert wurden und in einer Werkstatt weiter zu bearbeiten. Die Geländer sind durch Strahlen und schleifen in einen metallisch blanken Zustand zu bringen. Es soll eine "normale" mehrschichtige Korrosionsschutzbehandlung durch Anstriche erfolgen mit einer Trockenschichtdicke von mind. 200 my. Nach Bearbeitung der Geländer müssen die Halterungen wieder eingebaut werden. Die endgültige Montage der Geländer erfolgt erst nach Fertigstellung der jeweiligen Fassade.
Keramik
Trotz eingehender Untersuchung von Keramikreferenzflächen mittels Ultraschall bleibt eine große Ungenauigkeit, da der Hohllagenanteil zwischen 20 % und 60 % variiert. Sehr viele Keramikplatten, auch von denen im Jahr 1993 verlegten, weisen teils umfassende Rissbildungen auf. Der ursprüngliche Hersteller der Keramikelemente aus Meißen ist nicht mehr existent. Daher muss versucht werden, ob die Risse nachhaltig verschlossen werden und fehlende, abgeplatzte Teile vor Ort angeformt werden können.
Nach Einrüstung muss die gesamte Keramikfläche mittels Ultraschall vollständig abgefahren, analysiert und dokumentiert werden.
Fenster
Die Fenster bestehen in der Hauptsache aus Elementen zum Errichtungszeitpunkt 1953, der ersten Fassadensanierung in den 70er Jahren und 1993, diese verteilen sich wie folgt:
Fensterfläche insgesamt ca. 1568 m²
Doppelkastenfenster Baujahr 1953 mit 24% Anteil,
Holzverbundfenster Baujahr 70er Jahre mit 20 % Anteil
Holzverbundfenster Baujahr 1993 28 %
Holz-Aluverbundschale Baujahr 1993 mit 16 % Anteil,
Kunststofffenster Baujahr 1993 mit 12 % Anteil.
Die Fenster aus den Baujahren 1993 als Kunststofffenster und Holz-Aluverbund weisen die geringsten Schäden und Mängel auf, hier bleibt es bei einer umfassenden Wartung mit einigen Kleinreparaturen.
Die Holzfenster aus den Jahren 1953 und aus den 70er Jahren, weisen je nach Höhenlage und Himmelsrichtung unterschiedliche Schadklassen auf. Die Fenster scheinen wenn auch mit unterschiedlichem Instandhaltungsaufwand, durchweg erhaltenswürdig. Der Instandhaltungsaufwand ist teils recht aufwändig und nur mit einem Holzersatz möglich, hier bietet sich window-care-repair-system an. Alternativ je nach Ausschreibung sind Holzteile einzuleimen. Alle Fenster sind im Vorfeld nochmals zu begehen und entsprechend im Detail mit Reparaturaufwand auf Basis eines Leistungsverzeichnisses zu erfassen.
Naturstein
Da die Natursteinfassade vor einigen Jahren bereits generalüberholt wurde, sind keine Maßnahmen geplant, abgesehen von notwendigen neuen vorpatinierten Verblechungen.
Eine vollständige Umsetzung des Projektes wird im Jahr 2026 angestrebt.

## Bietervoraussetzungen
Bietervoraussetzungen
Da das Objekt unter Denkmalschutz steht und die Aufnahme in die Liste des UNESCO Welterbes beantragt wurde, bestehen bestimmte Anforderungen an die Ausführungssqualität und Umsetzung des Objektes.
Insgesamt ist das Projekt als anspruchsvoll zu betrachten und ein gewisses know how und ein sensibler Umgang mit der Materie mit zu bringen, da ein enger Austausch mit der Denkmalbehörde erdorderlich ist.
In Abstimmung mit der Denkmalbehörde ist es erforderlich, dass der jeweilige Bieter eine Referenzliste mit 3 Objekten des Denkmalschutzes mit einreicht an denen das Unternehmen mitgewirkt hat.

## Hinweise zur Baustelleneinrichtung
Hinweise zur Baustelleneinrichtung
Bauseits wird das gesamte Gebäude eingerüstet. Die Baustelle wird in Teilen mit Bauzaun eingefasst, desweiteren eine ausreichende Anzahl von DIXI-WC´s mit Waschmöglichkeit.
Das Gebäude bleibt vollständig bewohnt und genutzt, Verkehrswege für die Mieter des Objektes insbesondere Fluchtwege sind freizuhalten.
Die Südseite erhält einen 200 kg Aufzug, die Ost- und West/Nordeckseite erhalten jeweils einen 500 Kg Aufzug mit Personenbeförderungsmöglichkeit. Im Bereich eines jeden Bauaufzugs soll auf Geländeniveau ein Baustromverteiler mit Drehstromanschluss aufgestellt werden, desweiteren auf jeder Fassadenseite im Bereich 7/8 OG ein Unterverteiler mit 2-4 230V Steckdosen  evtl. als Würfel. Die Unterverteilung ist jeweils Sache des Auftragnehmers.
Ein Wasseranschluss wird auf der Nordseite zur Verfügung gestellt. Die Unterverteilung ist jeweils Sache des Auftragnehmers.
Verlängerungen des vorhandenen Wasseranschlusses oder Verlängerungen aus den Stromverteilern sind Sache des Auftragnehmers und einzukalkulieren.
Die Ost und Südseite ist für Be- und Entladevorgänge nur eingeschränkt erreichbar, Ware kann nur auf der Nordseite über die Weydemeyerstraße angeliefert und entsprechend verteilt werden.
Schwere Lasten dürfen über die Gehwege Süd- und Ost z.B. Mörtelpaletten + - 1t  nicht bewegt werden, da keine Zustimmung über das Bezirkamt/Tiefbauamt zu erwirken ist.
Gleiches gilt für Abfuhren und Rückführungen.
Schutt/Abbruchcontainer können somit nur auf Westseite nordlicher Teil sowie im Nordbereich gestellt werden.
Lagerflächen werden nur eingeschränkt auf der Südseite rechts (Richtung Ost) ca. 50 m² und auf der Ostseite (Richtung Nord) ca. 40 m² geschaffen. Auf der Nordseite, auf der Südseite ca. 20 - 36 m x ca. 3 m vor der Rüstung. Auf der Westseite wird die momentane Bestuhlung einschl. Sonnenschirme temporär für die Abbruchphase voraussichtlich bis 30.04.2026 beräumt sein.
Auf der Nordseite besteht eine größere Baustelleneinrichtungsfläche, die aber nur teilweise schwer belastet werden kann, da diese unterkellert ist. Auf der Nordseite werden die 8 Parktaschen für die Baustelleneinrichtung hinzugenommen, da diese keiner Gewichtsbeschränkung unterliegen, Silos oder Container können dort sufgestellt werden. Zwischen Parktasche und Keller liegt eine Flächevon 40-60 m² die ebenfalls als Lagerfläche für leichtere Materailien oder Bauwagen taugt, darunter befindet sich eine Rasenfläche.
Für vom Auftragnehmer in Anspruch genommene Lagerfläche sind ggfs. Schutzmaßnahmen des Untergrundes im Angebot einzukalkulieren.
Es wird unbedingt empfohlen sich die Verkehrsflächen und Anliefermöglichkeiten anzusehen.
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Logistik:
Im Vorfeld wurde das Projekt bereits mit einem großen Baustoffentsorger und  Containerdienst begangen. Container ohne Gerwichtslimit (als Absetzcontainer) sind lediglich auf der Nordseite möglich.
Ein Überfahren der Gehwege, die lediglich mit 50x50x5 cm Betongehwegplatten abgedeckt sind, ist mit einem LKW nicht möglich und Schutzmaßnahmen zu aufwendig.
Eine Zustimmung durch das Beziksamt/Tiefbauamt nicht zu erwartén.

## Allgemeine Hinweise zum Leistungsteil
Der Leistungsteil Dachdecker besteht aus vorbereitenden Maßnahmen für die Einrüstung durch Aufnahme der Terrassenplatten im 8.OG und 12.OG jeweils Nord/Süd und einer energetischen Ertüchtigung der Sockelaufkantung im 8.OG Nord und Süd.
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
Südseite
Staffelgeschosse 8 und 12
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Nordseite
Staffelgeschosse 8 und 12
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Blick  Terrasse Süd 12.OG
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Blick  Terrasse Nord 8.OG
Mietergegenstände werden bauseits beräumt

## ATV Abdichtungsarbeiten DIN 18 336 und Klempnerarbeiten DIN 18339
ATV Abdichtungsarbeiten DIN 18 336 und Klempnerarbeiten DIN 18339
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die angebotenen EPs der einzelnen Positionen verstehen sich einschließlich Material-Lieferung,
-Transport sowie sämtlicher Verarbeitungs- und Verbindungsmittel und sonstiger zur Funktion
und Montage notwendigen Komponenten.
Sofern in den Positionen konkrete Produkte oder ein Hersteller benannt ist, so können mindestens gleichwertige Produkte anderer Hersteller ebenfalls angeboten werden. Dies hat der Auftragnehmer mit Abgabe des Angebotes in einem gesonderten Schreiben mit anzugeben und einen Gleichwertigkeitnachweis mit Angebotsabgabe einzureichen. Der Gleichwertigkeitsnachweis ist in Tabellenform einzureichen und das ausgeschriebene Produkt sowie das gewählte Produkt hinsichtlich der technischen Parameter zu vergleichen.
Grundsätzlich ist jedoch z.B. bei Abdichtungsfolgen bei einem Systemanbieter zu bleiben und keine Hersteller zu mischen.
Leistungsumfang des AN
Die Ausschreibung umfasst alle notwendigen Leistungen des Gewerkes Dachabdichtung, Klemnper und Nebenarbeiten für die geplante energetische Ertüchtigung der Baumaßnahme einer Außenwand mit mineralischen Wärmedämmverbundsytem im benannten Objekt.
Alle neuen Konstruktionen sind nach Entwurf des Architekten und den allgemein geltenden
baulichen Anforderungen sowie gem. nachfolgenden Bechreibungen durch den AN im Detail
umzusetzen.
Erforderliche Nebenleistungen wie sie u.a. in ATV DIN 18299 in Pkt. 4 beschrieben werden oder in
zugehörigen ATV und DIN Normen (siehe VOB/C nachstehend) erfasst werden, sind nicht gesondert
ausgeschrieben. Der Bieter hat entsprechende notwendige Leistungen, die er für seine
Leistungen benötigt, eigenständig zu bewerten und in die Einheitspreise aller abgefragten
Positionen mit einzukalkulieren. Dies betrifft u.a. die Baustelleneinrichtung und notwendige
Arbeitsmaterialien, Schutzeinrichtungen wie Gerüste und Absturzsicherungen, Werkzeuge,
Geräte, Hebezeuge und Maschinen des AN für die eigenen Leistungen.
Sofern einzelne spezielle Punkte aus Nebenleistungen separat als Position im
Leistungsverzeichnis abgefragt werden, sind diese separat einzupreisen.
maßgebliche ATV und DIN-Normen sowie Fachregeln
ATV DIN 18 299  Allgemeine Regelungen für Bauarbeiten jeder Art
ATV DIN 18 334  Zimmer- und Holzbauarbeiten
ATV DIN 18 336  Abdichtungsarbeiten
ATV DIN 18 339  Klempnerarbeiten
DIN 4108  Wärmeschutz- und Energie- Einsparungen in Gebäuden
DIN 18531 bis DIN 18535  Bauwerksabdichtungen
DIN 18 234  Baulicher Brandschutz großflächiger Dächer
DIN 18 531  Abdichtung von Dächern sowie von Balkonen, Loggien und Laubengängen
ZVDH-Fachregeln
Klempnerfachregeln gemäß des ZVDH
Fachregel für Dächer mit Abdichtungen - Flachdachrichtlinien
Herausgeber: Zentralverband des Deutschen Dachdeckerhandwerks e.V.
vdd Technische Regeln
Technische Regeln für die Planung und Ausführung von Abdichtungen mit Polymerbitumen- und Bitumenbahnen
Herausgeber: vdd-Industrieverband Bitumen- Dach- und Dichtungsbahnen e.V.
VdS 2021
Brandschutz bei Bauarbeiten; Merkblatt zur Schadenverhütung
Herausgeber: VdS Schadenverhütung, Köln
FLL Richtlinie Dachbegrünungen
Herausgeber: Forschungsgesellschaft Landschaftsentwicklung Landschaftsbau e.V.
Weiterhin gelten sämtliche europäischen und nationalen Vorschriften, Merkblätter, Stoff- und Prüfnormen usw. jeweils in
ihrer aktuellen Fassung sowie die Herstellerverarbeitungsangaben, Zulassungen und Empfehlungen der jeweiligen Fachverbände
Industrieverband Dichtstoffe e.V. (IVD)
Baubeschreibung / Schnittstellen / Fotos
Der AG hat eine Baubeschreibung im Leistungsverzeichnis beigefügt.
Der AN hat alle Anlagen zu sichten und als Grundlage für die Ausführung seiner Leistungen zu
beachten
Eine Objektbesichtigung vor Angebotskalkulation ist unerlässlich.
ALLGEMEINE VORBEMERKUNGEN (AVB)
Baubeschreibung BE und Logistikkonzept unter "Hinweise zur Buatselleneinrichtung"
Geplant ist, dass der AN nach seiner Beauftragung ausreichend frühzeitig gemeinsam mit der Objektüberwachung des AG die Baustelle besichtigt und sich für
die übertragenen Leistungen einen Überblick verschafft.
Vor dem Beginn der Arbeiten ist zudem
ein Vorbegehungstermin ca. 2 Wochen vor Baustart einzuplanen, um die Vorleistungen zu
sichten und eventuelle Mängel anzuzeigen. Der AN hat die Vorunternehmerleistung dann
gemeinsam mit der Objektüberwachung des AG zu prüfen und die Leistung des
Vorunternehmers als direkte Vorleistung für seine Arbeiten ggf. mit abzunehmen. Der AN wird
ggf. auch Teilbereiche der Vorleistung zum Baustart übernehmen
Baustelleneinrichtung (BE) / Baulogistik und Baubetrieb
Der AG hat einen Baustelleneinrichtungsplan als Konzeptplan (Lageplan) sowie Hinweise zur
Baulogistik, zur Baustelleneinrichtung und zum Baubetrieb als Text und Fotonachweise erstellen
lassen.
Der AN hat diese Anlagen, den Konzeptplan der Baustelleneinrichtung und die Hinweise der
Baubeschreibung, zu sichten und als Grundlage zu beachten.
Der AN hat dem AG bzw. der Bauüberwachung zwei Wochen nach Auftragserteilung einen
eigenen BE-Plan mit allen nötigen Eintragungen wie erforderliche Stellflächen, Container etc.
Vorzulegen um die Baustelleneinrichtung abzustimmen. In dem BE-Plan sind die
besonderen Bedingungen der Baustelle zu berücksichtigen (Wohngebäude mit Gewerbe). Der
BE-Plan ist mit den anderen am Bau beteiligten und der Bauüberwachung abzustimmen. Der
BE-Plan ist nach Anpassungen als aktueller Plan der Objektüberwachung des AG zu
übergeben.
Fachbauleitung vor Ort
Der AN hat einen deutschsprachigen Fachbauleiter vor Ort einzusetzen, der täglich die Arbeiten
vor Ort koordiniert, nach Bedarf und Abstimmung für die Oberbauleitung des AG vor Ort zur
Verfügung steht (Zeitfenster für tägliche Abstimmung am Morgen ist vor Ort im Detail
abzustimmen) und immer an den Baubesprechungen (wöchentlich) teilnimmt.
Sollte der Fachbauleiter des AN nicht täglich vor Ort sein und seine Arbeiten koordinieren und
überwachen, und sollte er der Baubesprechung fernbleiben, wird für jeden Tag an dem keine
Abstimmung möglich ist und an dem er der Baubesprechung fernbleibt ein Abzug von 500 € im
Zuge der Schlussrechnung erfolgen.
Rechnungsstellung
Die Rechnungsstellung erfolgt im Original (in Schriftform per Postsendung) an den AG, sowie
zeitgleich digital per E-Mail an die zuständige Objektüberwachung zur Prüfung, es sei denn in den Vertragsbedingungen des Auftraggebers ist etwas anderes angegeben.
Sicherheit und Schutz
Der AG hat neben der Objektüberwachung auch einen Koordinator für Sicherheit und
Gesundheitsschutz für die Baumaßnahme beauftragt.
Der AN hat die verantwortliche Absicherung und Sicherung der Baustelle sowie die weitere
Gesamtorganisation und Koordination, der für ihn notwendigen Leistungen und der Bauabläufe
vor Ort zu übernehmen (Bauleitertätigkeit).
Der Bauleiter des AN hat alle erforderlichen Maßnahmen zur Sicherung der Baustelle nach den
gesetzlichen, polizeilichen und den Unfallverhütungsvorschriften sowie der Arbeitssicherheit
unter voller eigener Verantwortung auszuführen oder diese zu veranlassen.
Der AN haftet für sämtliche aus der Unterlassung solcher Maßnahmen dem AG erwachsenden
Schäden. § 10 Nr. 2 Absatz 1 Satz 2 VOB/B bleibt unberührt. Der AN hat einen geeigneten und
erfahrenen Bauleiter einzusetzen. Der Bauleiter des AN wird sich mit dem SiGeKo des AG und
der eingesetzten Objektüberwachung des AG eng abstimmen.
Der Zutritt der Baustelle von nicht befugten Personen ist in jedem Fall zu verhindern. Sollten
während der gesamten Bauzeit Beschädigungen an Nachbar- oder öffentlichen Grundstücken,
Straßen, Gehwegen etc. auftreten sind, diese nach ordentlicher Beweisfeststellung nach
Fertigstellung der Arbeiten unverzüglich zu beseitigen.
Forderungen des Amtes für öffentliche Ordnung, der Bauberufsgenossenschaften und sonstiger
mitwirkender Behörden, Amtsstellen und Körperschaften sind immer übergeordnet zu beachten.
Terminplan
Termine
Der Baustart zur Gesamtmaßnahme ist für August 2026 geplant.
Der AN hat dem AG bzw. der Bauüberwachung 2 Wochen nach Auftragserteilung einen eigenen
Terminablaufplan mit Hauptabschnitten des Bauablaufes zur Abstimmung vorzulegen. Der
Terminplan ist nach Abstimmung mit der Objektüberwachung weiter zu detaillieren und als
Soll-Ist-Vergleich fortzuschreiben. Der fortgeschriebene Terminplan wird
Abstimmungsgrundlage zu jeder Baubesprechung. Der AN hat die abgestimmten Bauzeiten
einzuhalten.
Es können grob wichtige Termine für die Leistungen dieser Ausschreibung benannt werden.
- Beginn/Vorlauf:  Beginn der Rüstarbeiten im August 2026
- Ausführungszeitraum: Beginn WDVS im September  2026 Nordseite sowie 1/2 Westseite
  Bearbeitunggszeit Dezember 2026 bzw. März 2027
  WDVS Fortführung März 2027 bis Oktober 2027 1/2 Westseite, Süd+Ostseite
  Fertigstellung WDVS Oktober/November 2027
Im Zuge der Rüstungsstellung müssen im 8.OG und 12. OG die Gehwegplatten aufgenommen werden um die Rüstung auf den Abdichtungsgrund auf Foamglas stellen zu können.
Weitere Teilflächen sind aufzunehmen um den Putz durch WDVS erneuern zu können.
Gesamtfertigstellung: Dezember 2027
Anlagen
Die folgenden Anlagen wie u.a. Pläne, Fotos und sonstige Dokumente stellen Übersichten zur
Gesamtplanung und zum Leistungsumfang dar. Änderungen oder Anpassungen können
aufgrund von Abweichungen der Bestandssituation vorkommen bzw. notwendig werden.
Abschließende Detailausbildungen erfolgen in Abstimmung mit dem AG über die Werk- und
Montageplanung des AN.
Änderungen und/oder ergänzende Unterlagen werden durch den AG bei Bedarf entsprechend
oder auf Anfrage im Digitalformat nachgereicht.
Die Unterlagen werden ausschließlich digital in einem Portal zur Verfügung gestellt.
Diese übergeordneten technischen Vorbemerkungen sind für die Ausführung aller Leistungen
vom AN zu beachten und nach Erfordernis mit in die EP einzukalkulieren. Zudem werden
weitere detailliertere Ausführungshinweise vor einzelnen Positionen im Leistungsverzeichnis
(LV) aufgeführt, welche für die Teilleistungen zu beachten sind.
Soweit in der Leistungsbeschreibung auf Technische Spezifikationen z. B. nationale Normen,
mit denen Europäische Normen umgesetzt werden, europäische technische Zulassungen,
gemeinsame technische Spezifikationen, Internationale Normen, Bezug genommen wird,
werden auch ohne den ausdrücklichen Zusatz: "oder gleichwertig" immer gleichwertige
Technische Spezifikationen in Bezug genommen.
Technische Anmerkungen
Für alle verwendeten Baustoffe der nachfolgenden Positionen sind die Verarbeitungshinweise
und -anweisungen der jeweiligen Hersteller sowie alle aktuellen gewerke- und
produktspezifischen Fachregeln zu beachten und anzuwenden.
Alle Anschlüsse und Bauarten sind neben spezifischen Herstellervorgaben nach den gültigen
Fachregeln und den fachplanerischen Vorgaben auszuführen.
Es sind ausschließlich bauaufsichtlich zugelassene Systeme und Komponenten zu verwenden.
Die angebotenen EPs der einzelnen Positionen verstehen sich einschließlich Material-Lieferung,
-Transport sowie sämtlicher Verarbeitungs- und Verbindungsmittel und sonstiger zur Funktion
und Montage notwendigen Komponeneten. sowie Entsorgung von Abbruchmaterailien oder Reststoffen
Die Ausführung erfolgt auf allen Geschossen vom EG bis ins 13.OG.
Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.
Mitwirkungspflicht Baukoordination
Der AN hat seine Arbeiten mit den sonstigen auf der Baustelle tätigen Unternehmen in Abstimmung mit dem AG so zu koordinieren, dass ein reibungsloser Ablauf der Arbeiten gewährleistet ist.
Sauberkeit Arbeitsplatz
Der Arbeitsplatz ist täglich sauber (besenrein) zu verlassen. Sollte der AN dieser Verpflichtung nicht nachkommen, ist der AG berechtigt, ohne weitere Vorankündigung die Beräumung / Säuberung der Arbeitsplätze durch Dritte zu veranlassen. Die daraus entstehenden Kosten trägt der AN. Die bauseitige Rüstung ist in regelmäßigen Abständen zu reinigen und Faserstäube abzusaugen. Jeweils erste große Reinigung nach Kleben der mineralischen Dämmplatten mit absaugen der MIneralfaserstäube, eine weitere große Reinigung nach Armierung der Fassade, vor Anstricharbeiten muss die Rüstung komplett gereinigt werden, dso dass die an den Rüster übergeben werden kann.
Aufmass
Der AN hat eigene Aufmasse und Besichtigungen des Bestandes sowohl für seine Leistungen,
als auch für die technische Abstimmung mit dem AG zu leisten.
Techische Abstimmung
Die technische Abstimmung zwischen AN und AG beginnt frühestens mit der Beauftragung des
AN und einem gemeinsamen örtlichen Termin zur Eintaktung in den Bauablauf, Klärung von
Ausführungsleistungen, sowie Inaugenscheinnahme des Bestands bzw. Feststellung der
Vorleistungen. Die technische Abstimmung erfolgt bis zum Beginn der Bauarbeiten sowie
fortlaufend baubegleitend.
Baustelleneinrichtung
Die vom AN notwendige Baustelleneinrichtung für seine eigenen Leistungen ist in den nachfolgenden Einheitspreisen jeder Position anteilig mit einzukalkulieren.
Allgemeine Baustelleneinrichtungen wie Rüstungen, Bauaufzug, Baustromanschluss, Bauwasseranschluss, Bauzaun sind dem Baustelleneinrichtungsplan zu entnehmen, der auszugsweise bereits unter "Hinweise zur Baustelleneinrichtung" eingerabeitet wurde.
Die Baustelleneinrichtung umfasst:
Lieferung, Einrichten und Vorhalten der erforderlichen Baustelleneinrichtung für die
ausgeschriebenen Leistungen des AN über die gesamte Bauzeit, einschließlich der kompletten
Beräumung dieser nach Abschluß der Arbeiten und Wiederherstellung/Herrichten der
beanspruchten Flächen in den Urzustand (wenn nicht Baufläche, die nachträglich weiter
bearbeitet wird).
Hiermit abgegolten sind:
- das Einrichten der Baustelle, inkl. Liefern und Vorhalten aller erforderlichen Geräte, Gerüste (Gesamtffassadenrüstung bauseits),
Maschinen, Hebezeuge (Kräne, Dachdeckeraufzüge etc.) und sonstiger Werkzeuge,
inklusive Mieten, Betriebs- und Schmierstoffe und aller anfallender etwaiger
Reparaturzuschläge, sowie Abtransport nach Beendigung der Arbeiten.
- Transport- und Förderwege über alle Geschosse gem. beiliegender Planung
- der gesamte Materialtransport zur/von der Baustelle, sowie das Abladen und Sichern des
Materials
- Einrichten, Unterhalten und rückstandsloses Beräumen von
Materiallager-/Entsorgungsstätten auf der Baustelle
- An- und Abfahrt des Montagepersonals und der Arbeitskräfte
- Säubern der Baustelle von Abfällen, Schuttresten und Verpackungsmaterialien die bei den
Arbeiten des AN anfallen, einschließlich Abfuhr, Entsorgung und Gebühren
- alle erforderlichen Sicherungsmaßnahmen zur Gewährleistung der Arbeitssicherheit
- eigene, weisungsbefugte, deutschsprachige Bauaufsicht / Fachbauleitung vor Ort
Sollte der AN die Nutzung von öffentlichen Flächen über die beigefügte Planung hinaus beabsichtigen, hat er selbstständig nach Bedarf die Genehmigung mit den zuständigen Behörden ohne zusätzliche Vergütung abzustimmen und mögliche Gebühren zu tragen.
Zwischen AG und AN erforderliche Abstimmungspunkte vor Beginn der Arbeiten:
- Baustelleneinrichtung
- Festlegung der Flächen für Container, Stellplätze, etc.
- vorbereitende Maßnahmen am/im Gebäude
- Terminabsprachen
- Benennung Subunternehmer, Entsorgungsunternehmen
Untergründe von Misch- und Materiallagerplätzen im Außenbereich sind vor jeglicher
Beanspruchung oder Einfluss durch die Arbeiten bzw. eine notwendige Baustoffverarbeitung
durch den AN zu schützen. Alle vom AN genutzten Flächen sind nach Fertigstellung seiner
Arbeiten sowohl beschädigungs- als auch rückstandsfrei und besenrein zu übergeben. Dies gilt
insbesondere für neue befestigte Oberbeläge.
Nachweise
Der Bieter hat den Nachweis der Gebrauchstauglichkeit gemäß § 3 Nr. 2 der Musterbauordnung
(MBO) bzw. der zuständigen Landesbauordnung (LBO) beizustellen.
Der Nachweis der Gebrauchstauglichkeit erfolgt u.a. durch Vorlage gültiger Eignungsnachweise
und Produkt-Datenblätter/-zulassungen für alle verbauten Systeme, Bauteile bzw. Baustoffe.
Bieter, die nicht über diesen Nachweis verfügen, müssen einen vergleichbaren Nachweis
vorlegen. Darin muss ein dafür zugelassenes Institut oder der Systemhersteller bestätigen, dass
das System und die zugehörige Systembeschreibung der angebotenen Konstruktion geprüft und
freigegeben ist.
Für den Nachweis, dass die in dieser Ausschreibung geforderten Werte durch die angebotenen
Baustoffe und Systeme erfüllt werden, sind die Ausführungen und Anforderungen der gültigen
Energieeinsparverordnung (EnEV), sowie des Schall- und Brandschutzes gem. den
beiliegenden Nachweisen, einschließlich den Vorgaben und Anforderungen dieser
Ausschreibung zu berücksichtigen.
Mit Fertigstellung seiner Leistung bzw. zur Abnahme übergibt der AN dem AG/der Bauleitung die
Dokumentation seines Gewerks inkl. sämtlicher Nachweise, 1-fach digital und als
Sammelmappe mind. 2-fach in Papierform.
Die Dokumentation beinhaltet:
- Produktinformations-/techn. Datenblätter aller Bauteile und Materialien
- Fachunternehmer- und Fachbauleitererklärung
- Werksplanung und Listen
- herstellerseitige Unterlagen gem. CE-Kennzeichnungsvorschriften
- abZ, abP, ZiE
- Bauartzulassungen, Übereinstimmungserklärung
- Prüf- und Wartungsbücher
- Protokolle (Inbetriebnahme, Prüfung, Einweisung etc.)
- Pflege- und Reinigungsanweisung
- Betriebs-/Bedienungsanleitung
Die Unterlagen variieren gewerkespezifisch, es können weitere Dokumente erforderlich werden.
Die Bauherrenschaft behält sich bei Unvollständigkeit der Dokumentationsunterlagen einen
Einbehalt in Höhe von 10% des Netto-Schlussrechnungsbetrags vor.
Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

## 3181 Dachabdichtungs- und Klempnerarbeiten
Datum: 25.06.2026

### Titel 1 Plattenbelag 8.OG Nord und Süd

#### Bereich 1.1 Abbruch/Rückbauarbeiten/Neuverlegung Belag, Rinnen

**1.1.10 Terrassenplatten in Teilflächen Beton aufnehmen**
Terrassenplatten Beton in Teilflächen mit Splittbesatz
40x40x4 cm bzw. 50x50x5 cm einschl. Höhenverstellbare SOPREMA Stelzlager aus HD Co-Polymer-Propylen 40-260 mm zur Wiederverwendung aufnehmen. Die Betonplatten können unter Berücksichtigung einer entsprechenden Lastverteilung (max. 300 kg/m²) auf einer Gummischrotmatte (einzukalkulieren) auf der übrigen Terrassenfläche gelagert werden.Die Platten sind dann mit einer doppellagigen Baufolie einzuschlagen, die mit Panzertape zu fixieren. (Panzertape nicht auf empfidliche Bauteile wie Fenster, Putz, Bleche, Betonplattensichtseiten)
Im Regelfall wird nur jeweils ein Streifen con 40/50 cm Breite und ca. 1,50/1,60 m Länge aufgenommen, in jeder Gerüstständerachse ca. alle 2,50 m.
Desweiteren ein Plattenstreifen im 8.OG Süd für die energetische Ertüchtigung des Sockels zu den Wohnungen.

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Menge: 29,000 m²

**1.1.20 Dachfläche abkehren**
Abkehren der neu abgedichteten Dachfläche vor Verlegen der Betonplatten, Kehrgut ist zu entsorgen. (ggfs. saugen)
Menge: 29,000 m²

**1.1.30 vorh. Terrassenplatten verlegen**
vorhandene auf der Rüstung bzw. Terrasse zwischengelagerte Betonplatten 40x40x4/50x50x5 cm mit Splittbesatz im Gefälle auf vorhandenen stufenlos höhenjustierbaren Kunststoff-Stelzlagern mit selbstnívellierenden Kopf und Fugenkreuz zum Höhenausgleich von ca.1-8 cm neu verlegen.
Dickenunterschiede der Betonplatten sind mit Einzelunterlagen aus Gummi auszugleichen.
Unter jedem Stelzlager ist eine Gummigranulat-Pad mit den Abmessungen 120x120x8 mm zum Schutz der Abdichtungsbahn .unterzulegen
Menge: 29,000 m²

**1.1.40 Betonplattenersatz**
*** Bedarfsposition ohne GB
Lieferung Betonplattenersatz in Kleinstmengen 40x40x4/40x40x4/50x50x5 cm Beton beige mit Splittbesatz.
Nach Möglichkeit sind Ersatzplatten auf einer Fläche einzusetzen und nicht mit den anderen Flächen zu mischen, es sei denn dass das vorhandene gleichartige Produkt noch erhältlich ist.
Menge: 5,000 m²

**1.1.50 Betonplatten zuschneiden**
Da durch die Dämmertüchtigungsmaßnahmen die Terrassenmaße verändert wurden, sind Zuschnitte der Betonplatten erforrderlich.
Zuschnitt der Betonplatten 40x40x4 cm bzw. 50x50x5 cm im Randbereich je m.
Menge: 33,000 m

**1.1.60 Trittschutzblech 8.OG Terrasse aufnehmen und entsorgen**
Trittschutzblech einschl. Kappleiste 8.OG Terrasse aufnehmen und entsorgen einschl. Schrauben und Dübel

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Menge: 33,000 m

**1.1.70 Entwässerungsrinnen/Fassadenrinne aufnehmen und wieder montieren**
Fassadenrinne zwischen Betonplattenbelag und Terrassentürschwelle bzw. Trittschutzblech aufnehmen, ordentlich lagern und nach Beendigung der Maßnahme wieder einbauen
Bereich: Terrasse 8.OG für Sockelneuabdichtung
Menge: 33,000 m

### Titel 2 Plattenbelag 12.OG Nord und Süd

#### Bereich 2.1 Abbruch/Rückbauarbeiten/Neuverlegung Belag

**2.1.10 Terrassenplatten Beton in Teilflächen aufnehmen**
Terrassenplatten Beton in Teilflächen mit Splittbesatz
40x40x4 cm bzw. 50x50x5 cm einschl. vorh. Höhenverstellbare SOPREMA Stelzlager aus HD Co-Polymer-Propylen 40-260 mm zur Wiederverwendung aufnehmen. Die Betonplatten können unter Berücksichtigung einer entsprechenden Lastverteilung (max. 300 kg/m²) auf einer Gummischrotmatte (einzukalkulieren) auf der übrigen Terrassenfläche gelagert werden.Die Platten sind dann mit einer doppellagigen Baufolie einzuschlagen, die mit Panzertape zu fixieren. (Panzertape nicht auf empfidliche Bauteile wie Fenster, Putz, Bleche, Betonplattensichtseiten)
Im Regelfall wird nur jeweils ein Streifen con 40/50 cm Breite und ca. 1,50/1,60 m Länge aufgenommen, in jeder Gerüstständerachse ca. alle 2,50 m.

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Menge: 12,000 m²

**2.1.20 Dachfläche abkehren**
Abkehren der neu abgedichteten Dachfläche vor Verlegen der Betonplatten, Kehrgut ist zu entsorgen. (ggfs. saugen)
Menge: 29,000 m²

**2.1.30 vorh. Terrassenplatten verlegen**
vorhandene auf der Rüstung bzw. Terrasse zwischengelagerte Betonplatten 40x40x4/40x40x4/50x50x5 cm mit Splittbesatz im Gefälle auf vorhandenen stufenlos höhenjustierbaren Kunststoff-Stelzlagern mit selbstnívellierenden Kopf und Fugenkreuz zum Höhenausgleich von ca.1-8 cm neu verlegen.
Dickenunterschiede der Betonplatten sind mit Einzelunterlagen aus Gummi auszugleichen.
Unter jedem Stelzlager ist eine Gummigranulat-Pad mit den Abmessungen 120x120x8 mm zum Schutz der Abdichtungsbahn .unterzulegen
Menge: 29,000 m²

**2.1.40 Betonplattenersatz**
*** Bedarfsposition ohne GB
Lieferung Betonplattenersatz in Kleinstmengen 40x40x4/40x40x4/50x50x5 cm Beton beige mit Splittbesatz.
Nach Möglichkeit sind Ersatzplatten auf einer Fläche einzusetzen und nicht mit den anderen Flächen zu mischen, es sei denn dass das vorhandene gleichartige Produkt noch erhältlich ist.
Menge: 1,000 m²

**2.1.50 Betonplatten zuschneiden**
*** Bedarfsposition ohne GB
Da durch die Dämmertüchtigungsmaßnahmen die Terrassenmaße verändert wurden, sind Zuschnitte der Betonplatten erforderlich.
Zuschnitt der Betonplatten 40x40x4 cm bzw. 50x50x5 cm im Randbereich je m.
Menge: 1,000 m

### Titel 3 Abdichtungsarbeiten 8.OG

#### Bereich 3.1 Abdichtungsarbeiten 8.OG

**3.1.10 Sockelertüchtigung**
Ertüchtigung des Sockels Außenwand 8.OG zur Terrasse
- Entfernen der vorhandenen vertikalen Abdichtung auf dem Außenputz bis zum Übergang horizontal
- Entfernen der Bestandsdämmung auf dem Putz h= bis 30 cm und d=6 cm
- Entfernen des Außenwandputzes bis d= 6 cm und H=bis 30 cm hinter der Foamglasdämmung, Erschwernis der Stemmarbeiten ist einzurechnen
- Einbau eines Foamglasstreifens b= bis 10 cm und h= bis 20 cm ggfs. mehrschichtig eingebettet mit Bitumenkaltkleber Foamglas PC 56, einschl. Porenfüllendem Abstrich mit Kaltkleber PC 56
- im Bereich des Foamglas Abstrichs, Grundierung füllend mit Soprema Alsan 172 horizontal aufbringen
- aufbringen einer Soprema Flüssigkunststoffabdichtung mit ALSAN 770 einschl. ALSAN Fleece 110 P horizontal und ca. 30 cm und vertikal bis 30 cm über 90 ° Innenecke, Abwicklungslänge bis ca, 60 cm
Die Entsorgung sämtlicher Abbruchmaterialien, Reststoffe und Verpackungsmaterialien sind in den Einheitspreis einzurechnen.
Ausführung gemäß DIN 18531-5 Abdichtung für Balkone und Terrassen mit Bitumen und Flüssigkunststoff
Aufgrund der Produktverträglichkeit sollen wie im Bestand vorhanden Soprema-Produkte eingesetzt werden.
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Menge: 33,000 m

**3.1.20 Flüssigkunststoffzulage Tür**
Flüssigkunststoffzulage Tür
Die Zulage deckt den Mehraufwand, einschl. evtl. Formstücke und einen Materialmehrverbrauch ab für das Anarbeiten an den vorhandenen Türschwellen ab.
Passend zum ausgeschriebenen Flüssigkunststoffsystem Soprema Alsan
Menge: 4,500 m

**3.1.30 Zulage Außen-/Innenecke**
Zulage Außen-/Innenecke
Die Zulage deckt den Mehraufwand, einschl. evtl. Formstücke und einen Materialmehrverbrauch ab.
Passend zum ausgeschriebenen Flüssigkunststoffsystem Soprema Alsan
Menge: 10,000 Stk

**3.1.40 Sockelblechwinkel TiZn vorbewittert Übergang WDVS/Sockel**
Sockelblechwinkel TiZn vorbewittert Übergang WDVS/Sockel
Liefern und Einbau eines Titanzinkblechinkels d= 0,70mm
3 Kantungen
Abwicklungsbreite bis 20 cm
an der MW/Betonwand befestigt mit Kunststoffdübeln d=6 mm mit Kragen Dübellänge bis 40 mm einschl. Edelstahlschraubenn im Abstand von 25 cm
90°Winkel mit Umschlag ist mit selbstdichtenden Spenglerschrauben in der Sockelperimeterplatte einschl. Dämmstoffdübel im Abstand von 25 cm zu befestigen, die Schrauben können aufgrund des handwerklichen Handlings auch unterhalb des Tropfkantenschenkels liegen.
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Menge: 33,000 m

**3.1.50 Trittschutzblech TiZn vorbewittert 0,7**
Trittschutzblech TiZn vorbewittert 0,7
Trittschutzblech bis zu einer Höhe von 25 cm
4 Kantungen
Abwicklungslänge bis 30 cm
liefern und unter Sockelblechwinkel einbauen
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Menge: 33,000 m

### Titel 4 Sockelbrüstung 12.OG

#### Bereich 4.1 Sockelbrüstung 12.OG

**4.1.10 Sockelbrüstung 12.OG Trittschutzblech demontieren Wiederverw.**
Sockelbrüstung 12.OG Trittschutzblech demontieren zur Wiederverwendung
Trittschutzblech h= ca. 20 cm 6 fach gekantet sogfältig zur Wiederverwendung abnehmen, Schrauben a=ca. 20 cm herausdrehen, Silikonnaht nahezu rückstandsfrei zurückschneiden und Kompriband auf der Rückseite nahezu rückstandslos entfernen.
Auf der Terrasse lagern und sorgfältig mit Folie schützen.
Überschüssiges Material wie Schrauben, Dichstoffe entsorgen.

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Menge: 80,000 m

**4.1.20 Sockelabdichtung neu an Brüstung**
Ertüchtigung des Sockels Brüstungswand 8.OG
Durch den Fliesenleger werden die Wandfliesen auf der Innenseite der Brüstungswand abgenommen, damit verschwindet auch ein Teil der Abdichtung.
- Entfernen vertikaler vorhandener loser und hohl liegender Flüssigkunststoffbeschichtung im Übergangsbereich in Teilflächen bis zu einer Höhe von 20 cm
- Grundierung auf vertikaler Keramik mit Soprema Alsan
- aufbringen einer Soprema Flüssigkunststoffabdichtung mit ALSAN 770 einschl. ALSAN Fleece 110 P vertikal bis 30 cm über 90 ° Innenecke, Abwicklungslänge bis ca. 40 cm
Die Entsorgung sämtlich Abbruchmaterialien, Reststoffe und Verpackungsmaterialien ist in den Einheitspreis einzurechnen.
Ausführung gemäß DIN 18531-5 Abdichtung für Balkone und Terrassen mit Bitumen und Flüssigkunststoff
Aufgrund der Produktverträglichkeit sollen wie im Bestand vorhanden Soprema-Produkte eingesetzt werden.

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Menge: 33,000 m

**4.1.30 Sockelbrüstung 12.OG vorh. Trittschutzblech montieren**
Sockelbrüstung 12.OG vorh. Trittschutzblech montieren
Trittschutzblech h= ca. 20 cm 6 fach gekantet, auf der Terrasse gelagert sogfältig wieder montieren, einschl. Kompriband und dauerelastischer Fugenversiegelung im Fasenbereich auf Fliesenuntergrund.
Spenglerschrauben a=ca. 20 cm einschl. Dübel auf Fliesenuntergrund.
Alte Brüstungsfliesen werden entfernt und erneuert.

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Menge: 80,000 m

### Titel 5 Stundenlohnarbeiten

#### Bereich 5.1 Stundenlohnarbeiten

**5.1.10 Stunden eines Facharbeiters:**
Stunden eines Facharbeiters:
Für die angesetzten Stundenlöhne sind Verrechnungssätze einzusetzen, die sämtlichen Aufwendungen wie Grundlohn, Zuschläge für Gemeinkosten, Sozialkostenbeiträge, sowie Nebenkosten enthalten.
Nicht einzurechnen sind Zuschläge für Nacht, Sonn- und Feiertagsarbeit. Der Zuschlag für folgende Arbeitszeiten beträgt:
von 17.00 bis 22.00 Uhr: ..................
Sonn-u. Feiertagen: ..................
Arbeiten zum Stundennachweis dürfen nur auf ausdrückliche Anweisung der Bauleitung ausgeführt werden. Die Stundenzettel sind der Bauleitung am folgenden Arbeitstag vorzulegen.
Menge: 10,000 h

**5.1.20 wie vor, jedoch Stunden eines Bauhelfers.**
Menge: 10,000 h
